# OAK OP - Neubau von OP-Sälen
Angebotsaufforderung (GAEB DA XML 3.3, DA83)
Projekt: 1062-...
Währung: EUR
Vergabeart: Öffentliche Ausschreibung
Abgabeort: Vergabeplattform; ;
Erstellt mit: GXML Toolbox V3.3 R20220330, ORCA AVA 27 27.00.00, 01.10.2026

## A Baubeschreibung
A  Baubeschreibung

Globale Angaben zum Bauvorhaben:

Name und Anschrift des Auftraggebers/Rechnungsanschrift:
Eigenbetrieb Immobilien Kliniken Ostalb
Im Kälblesrain 1
73430 Aalen

Angaben zur Örtlichkeit:

Beschreibung des Bauvorhabens:
Neubau von OP-Sälen in Modulbauweise
Im Bereich direkt neben dem Haupteingang (westlich des Forum) soll in Ebene 4 ein neuer Anbau mit 5 OP's errichtet werden.
In Ebene 3 (Niveau Haupteingang) befinden sich Technikräume sowie die Stahlbeton-Stützenkonstrukltion für die Betondecke, auf welcher die OP-Station in Modulbauweise errichtet werden soll.

Der Anbau wird teilweise auf Fundamente und teilweise auf dem Bestandskeller abgelastet. Die Fundamente tragen die Lasten über Mikropfähle ins Erdreich ab.

Weiterhin wird es kleine Anpassungsarbeiten im Bestand geben.

Die Technikräume auf Ebene 3 (Haupteingangsebene) erhalten ein WDVS sowie die komplette Decke über der Ebene 3 (Deckenunterseite des "Tisches") inkl. der Unterzüge.

Anschrift der Baustelle:
Ostalb Klinikum
Im Kälblesrain 1
73430 Aalen

An das Bauvorhaben grenzen folgende Bebauungen an:
Ostalb Klinikum (OP, Notaufnahme, Haupteingang)

Anzahl und Höhe der Geschosse:

Neubau
 EG Technikräume in Massivbauweise(Ebene 3)
 aufgeständertes 1. OG (OP-Bereich - Ebene 4)
 2. OGTechnikebene Lüftungszentrale (Ebene 5)

Angaben zur Baustelle:

Die Arbeiten sind in folgenden Geschossen auszuführen:
In in Ebene 3 und Ebene 4

Zufahrtmöglichkeiten:
Siehe beigefügten Baustelleneinrichtungsplan
ACHTUNG: Zufahrt zur Notaufnahme ist direkt angrenzend zum Baufeld und muss jederzeit frei bleiben.

Lage und Transportwege auf der Baustelle:
Siehe beigefügten Baustelleneinrichtungsplan

Baustelleneinrichtung:

Ver- und Entsorgungsleitungsanschlüsse für:
Wasser: Anschlussstellen werden gestellt, die Anschlüsse sind durch den AN herzustellen
Strom: Anschlussstellen werden gestellt, die Anschlüsse sind durch den AN herzustellen
Abwasser: Anschlussstellen werden gestellt, die Anschlüsse sind durch den AN herzustellen

Art / Lage der Lagerplätze:
Siehe beigefügten Baustelleneinrichtungsplan

Angaben zur Ausführung:

Entsorgung von Abfall nach DIN 18299
Die Entsorgung von Abfall nach den Abschnitten 4.1.11 und 4.1.12 ATV DIN 18299 hat umgehend, spätestens täglich zum Abschluss der jeweiligen Arbeiten, zu erfolgen.
Alternativ zum Abfahren ist das Entsorgen in geeignete, auf der Baustelle lagernde Abfalltransportbehälter des Auftragnehmers zulässig. Es obliegt in diesem Fall dem jeweiligen Auftragnehmer selber dafür zu sorgen, dass keine Unbefugten Abfälle in diese Behälter füllen.
Vom Auftraggeber werden keine Container gestellt.
Für das Aufstellen und Entsorgen ist der Auftragnehmer selbst verantwortlich.

## B Allgemeine Vorbemerkungen
B  Allgemeine Vorbemerkungen

Siehe Formblatt 212.

Zusätzlich ist Grundlage für die Vergabe und Ausführung die Vergabe- und Vertragsordnung für Bauleistungen - VOB/B und VOB/C mit den Allgemeinen Technischen Vertragsbedingungen für Bauleistungen (ATV) als Ganzes, in der zum Zeitpunkt der Ausschreibung gültigen Fassung

## C Zusätzliche Vertragsbedingungen
C  Zusätzliche Vertragsbedingungen

Die Leistungsverpflichtung des Auftragnehmers, ohne gesonderte Vergütung, umfasst auch:

1.Die Ruhezeitenverordnungen der zuständigen Gemeinde bzw. des Bauvorhabens sind zu beachten! In der Regel sind zwischen 19.00 Uhr bis 7.30 Uhr und von 13.00 Uhr bis 14.30 Uhr lärmverursachende Arbeiten zu unterlassen.

2. Die Terminvorgaben und der Ablaufrahmen nach beiliegendem Bauzeitenplan sind grundsätzlich einzuhalten und sind als Minimalforderung für die Besetzung der Baustelle anzusehen. Verzögerungen müssen durch umgehende Verstärkung der Baustellenbesetzung aufgeholt werden!

3. Der Auftragnehmer hat sich vor Beginn der Arbeiten zur Einrichtung der Baustelle über die örtlichen Verhältnisse zu informieren.

4. Die Ausführung hat zügig und ohne Unterbrechung zu erfolgen.

5. Die Vornahme notwendig werdender Sicherungsarbeiten der eigenen Leistungen gegen Frost und sonstige Witterungseinflüsse sowie Sicherungsarbeiten gegen Schäden, die durch andere am Bau beteiligte Unternehmen entstehen können.

6. Die Durchführung von Sicherungsmaßnahmen zur Einhaltung polizeilicher, berufsgenossenschaftlicher und sonstiger amtlicher Vorschriften (wie Umweltschutz u.a.), welche die Baustelle betreffen.

7. Der Auftragnehmer hat ferner alle notwendigen Unterlagen für die Anmeldungsanzeige, genehmigungs- und überwachungs- pflichtigen Anlagen an die Aufsichtsstellen bzw. Genehmigungsbehörden (z.B. Bauaufsicht, TÜV, Gewerbe- und Ordnungsamt) ohne Entgelt zu liefern. Alle behördlichen Abnahmen hat der Auftraggeber zu veranlassen. Die Abnahmegebühren trägt der Bauherr.

8. Die für die Arbeiten des Auftragnehmers notwendige Bauleitung und verantwortliche Fachbauleitung. Der Auftragnehmer hat dafür Sorge zu tragen, dass während der Ausführung seiner Leistungen immer mindestens ein fließend deutschsprechender Mitarbeiter seiner Firma auf der Baustelle anwesend ist.

9. Bei Einreichung von Nachtragsangeboten sind diese fortlaufend (für jedes einzelne Gewerk extra) zu nummerieren, ebenso die Positionen. Diese sind außerdem mit dem Vorzeichen "N" zu versehen. Zusätzlich zu den Einheitspreisen sind die Maße anzugeben und die Summen auszuwerfen.

10. Ein Anschlusspunkt für Baustrom und Bauwasser werden jeweils bauseits gestellt. Die Kosten des Verbrauchs trägt der Auftraggeber. Ausgenommen sind Verbrauchskosten für die Benutzung von Unterkünften des Auftragnehmers. Die Kosten hierfür sind in die Vorhalteposition der Baustelleneinrichtung mit einzukalkulieren.

Benutzung von Wasser- und Energieanschlüssen (§ 4 Abs. 4 VOB/B)
Hierfür werden bei der Schlussrechnung folgenden Verrechnungssätze von der Netto-Abrechnungssumme abgezogen:
Baustrom:  0,2%
Bauwasser:  0,2%

Sonstige Gemeinschaftskosten
Der Auftraggeber stellt dem Auftragnehmer folgende Leistung zur Verfügung:
Hierfür werden bei der Schlussrechnung folgenden Verrechnungssätze von der Netto-Abrechnungssumme abgezogen:
Bauleistungsversicherung:  0,01%

11. Verteilung der Gefahr nach § 7 VOB/B: Vom Auftraggeber beigestellte Baustoffe hat der Auftragnehmer gegen Diebstahl und andere Schäden zu schützen.

12. Die Gerüste dürfen, soweit sie am Bauwerk vorhanden sind, mit voller Verantwortung des Auftragnehmers benützt werden. Notwendige Änderungen und Ergänzungen, auch über den Rahmen der VOB hinaus, sind vom Auftragnehmer durchzuführen.

13.Der Auftragnehmer ist berechtigt, die vorgehaltenen sanitären Anlagen während der Bauzeit mit zu benutzen.

14.Für die Einrichtung und Sicherung von Aufenthalts- bzw. Lagerräumen hat der Auftragnehmer selbst zu sorgen.

15.Werden vom Auftragnehmer Schäden an der Leistung anderer Gewerke verursacht, so ist der Auftraggeber berechtigt, diese nach angemessener Frist auf Kosten des Verursachers beheben zu lassen.

16. Die Einheitspreise des Angebots verstehen sich einschließlich Materiallieferungen, Nebenarbeiten und Erschwernissen, welche zur abnahmefähigen Erstellung jedes einzelnen Gewerkes erforderlich sind, auch wenn dies in den einzelnen Positionen nicht besonders erwähnt ist.

17. Die Beanspruchung einzelner Räume im Bauobjekt für Werkzeug und Materiallagerung während der Bauzeit, kann nur nach vorheriger Rücksprache mit der örtlichen Bauaufsicht gestattet werden. Für die Sicherheit haftet jeder Auftragnehmer für sich allein. Werden die oben genannten Räume wegen des Baufortschritts benötigt, so sind sie nach Aufforderung durch die örtliche Bauaufsicht unverzüglich zu räumen.

18. Für die ordnungsgemäße, regelmäßige Beseitigung des anfallenden Bauschutts und Verunreinigungen gemäß Abschnitt 4.1 der DIN 18299 (aktuelle Fassung) auf entsprechende Deponien hat jeder Unternehmer selbst zu sorgen. Die bauseitigen Container stehen dafür nicht zur Verfügung!
Wird dieser Pflicht nicht entsprochen, so ist der Auftraggeber berechtigt, diese Reinigung und ordnungsgemäße Entsorgung selbst zu veranlassen. Die anfallenden Kosten werden auf die verursachenden Firmen umgelegt.

Der Auftragnehmer trifft alle erforderlichen Vorkehrungen, um Bau- und Abbruchabfälle nach den geltenden Vorschriften getrennt zu erfassen und zu halten sowie einer sachgerechten Entsorgung zuzuführen.

Die nach den abfallrechtlichen Bestimmungen zum Nachweis einer ordnungsgemäßen Entsorgung erforderlichen Erklärungen, Bestätigungen, Belege usw. sind dem Auftraggeber vorzulegen.

19. Systemleistungen sind ausschließlich mit den Materialien des gewählten Systemanbieters zu erbringen.

20. Regiearbeiten und evtl. Nachtragsarbeiten dürfen nur nach vorhergehender Genehmigung durch den Auftraggeber oder dessen Bevollmächtigten ausgeführt werden. Über alle ausgeführten Regiearbeiten muss ein Nachweis unter Angabe der Art der Arbeiten, der dafür aufgewendeten Stunden, getrennt nach Art der Arbeitskräfte sowie des Materialverbrauchs u. des Maschinen- und Geräteeinsatzes erbracht werden.

21. Entgegen dem § 17 Abs. 8 VOB/B wird vereibart, dass die Sicherheit für Mängelansprüche (Bankbürgschaft) nach Ablauf der Gewährleistungsfrist zurückzugeben ist und nicht nach Ablauf von 2 Jahren.

## D Besondere Vertragsbedingungen
D  Besondere Vertragsbedingungen

Siehe Formblatt 214. H

## E Hinweis zur Rechnungsstellung
E  Hinweis zur Rechnungsstellung

Um Rechnungen zügig bearbeiten zu können sind folgende Angaben einzuhalten und zu beachten:

1 Rechnungsanforderungen
Vollständiger Name und Anschrift des leistenden Unternehmens
Vollständiger Name und Anschrift des Rechnungsempfängers (Bauherr/Auftraggeber)
das Ausstellungsdatum
Angabe Leistungsdatum bzw. Leistungszeitraum
eine einmalig von dem Unternehmer vergebene Rechnungsnummer
Auftragsnummer der Vergabestelle sowie das genannte Bauvorhaben
(vgl. beiliegendes Auftragsschreiben)
International Bank Account Number (IBAN)
Bank Identifier Code (BIC)
die Menge und Art der gelieferten Artikel / Dienstleistungen mit Bezug auf die betreffenden Positionen im Leistungsverzeichnis
das Entgelt sowie Entgeltminderungen - aufgeschlüsselt nach Steuersätzen

2 Kumulierung
Alle Rechnungen mit Anlagen sind kumuliert zu stellen und bei dem beauftragten Planungsbüro zur Rechnungsprüfung einzureichen. Aus der Rechnung müssen die Leistungen seit Baubeginn und die bereits geleisteten Abschlagszahlungen ersichtlich sein. Bei allen Teilrechnungen sowie der Schlussrechnung ist der bis zu diesem Zeitpunkt angefallene Gesamtauftragswert, abzüglich der bereits gestellten Rechnungen sowie der eventuell vereinbarten Nachlässe und Skonti auszuweisen.

3 Rechnungsbezeichnung
Um eine schnellstmögliche Rechnungsprüfung und -bearbeitung gewährleisten zu können, bitten wir um deutliche Angabe der aktuellen Rechnungsbezeichnung.

TR = Teilrechnung mit fortlaufender Nummer
SR = Schlussrechnung
RR = Regierechnung

4 Allgemeine Angaben zur Rechnungsstellung

Die Schlussrechnung kann erst nach erfolgter Abnahme und unter Einreichung eines prüffähigen Aufmaßes sowie Regieberichte, etc. bearbeitet werden. Nicht prüffähige Rechnungen werden zu unserer Entlastung zurückgesendet.

Regiepositionen können nur abgerechnet werden, wenn die dazugehörigen Regieberichte vollständig unterzeichnet mit eingereicht werden.

Zusatzarbeiten, welche nicht im Leistungsverzeichnis angegeben wurden, müssen vorab durch ein Nachtragsangebot - mit Bezug auf die betreffenden Positionen im Leistungsverzeichnis - eingereicht und anschließend vom Bauherrn beauftragt werden.

## F Zusätzlich technische Vertragsbedingungen
I  Zusätzlich technische Vertragsbedingungen

-  nach ATV - VOB/C
- Ausführung der Leistungen nach anerkannten Regeln der Technik unter
 Beachtung der entsprechenden, aktuell gültigen DIN-Vorschriften, den
  spezifischen Fachvorschriften sowie den Zulassungen und  Verarbeitungsrichtlinien der Hersteller

## G Anlagen
G Anlagen

- Pläne Architektur:

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
## 350 Putzarbeiten/WDVS

### Titel 001 Baustelleneinrichtung

**001.01 Baustelleneinrichtung**
Baustelleneinrichtung für die Durchführung der WDVS zur Errichtung des Bauvorhabens, mit An- und Abfuhr sämtlicher erforderlicher Maschinen,fahrbare Gerüste, Geräte und Werkzeuge und sonstiger Betriebsmittel in ausreichender Anzahl und gesamtem Umfang.
Abbauen und Abfahren des Materials nach Fertigstellung des Bauvorhabens und Räumen der Baustelle mit allen Nebenarbeiten.

Die Absicherung der Baustelle gemäß UVV für die eigenen Arbeiten ist vom AN für die eigene Bauzeit sicherzustellen. Abbau nach der regulären Ausführungszeit ist einzukalkulieren.

Der AN hat bei der Bauleitung die Lage der Baustelleneinrichtung vor Einrichten der Objektüberwachung genehmigen zu lassen.
Das Nachführen der Baustelleneinrichtung im Bauablauf ist mit einzukalkulieren.

Inkl. Baustromunterverteiler für die eigene Bauzeit und die unterschiedlichen Geschosse

Baustrom inkl. Hauptanschluss wird bauseits gestellt,
ebenso der WC-Container und der Bauzaun
Menge: 1,000 Psch

**001.02 Baudokumentation**
*** Pauschalposition
Baudokumentation in 2 facher Papierausfertigung sowie 1 fach digital als pdf-Dateien erstellen und übergeben.
Die Dokumentation soll folgendes enthalten:
 -Fachunternehmererklärung, Fachbauleitererklärung,
  Konformitätserklärung
 -Kopien der Abnahmeprotokolle
  -Herstellernachweise, Systembeschreibungen,
  Produktdatenblätter
 -Prüfzeugnisse Zulassungsbescheide (z.Bsp. von
  Isokörben, Abdichtunen)
 -Schallschutznachweise, Dämmwerte, Druckprüfungen
 -TÜV-Zertifikate, Sachverständigenabnahmen
 -vollständige Liste der verwendeten Werkstoffe und
  Materialien
 -Planverzeichnis, Verlegepläne, Bestandspläne,
  verwendetet Pläne

Die Dokumentation muss zu Schlussrechnung vorliegen bzw. mit dieser eingereicht werden
Menge: 1,000 psch

### Titel 002 WDVS Wand

*Hinweis: LEITSYSTEM*
Leitsystem:  Baumit oder gleichwertig

Untergung: Beton

Angeb. System: '.................................'
  (vom Bieter auszufüllen)

*Hinweis: Hinweis*
Hinweis
Die Ausführung der Positionen Untergrundvorbereitung erfolgt nach gemeinsamem Aufmaß und Freigabe durch die örtliche Bauleitung.

Dehnfugen hängen vom gewählten System und den Herstellervorgaben ab. Aus diesem Grund sind die Dehnfugen in die EP-Preise zu kalkulieren und werden nicht gesondert vergütet

*Hinweis: VORARBEITEN*

**002.01 Untergrund prüfen**
Untergrund prüfen, ob dieser fest, fett- und staubfrei ist und mindestens eine Abreißfestigkeit von 0,08 N/mm² aufweist.
Die dauerhafte Verträglichkeit zwischen einer eventuell vorhandenen Beschichtung und dem Klebemörtel ist zu prüfen.

Mit dem Klebemörtel dürfen Unebenheiten bis maximal
1 cm/m, bei geklebten, bis maximal 2 cm/m, bei geklebten und gedübelten Systemen ausgeglichen werden.

Hinweis:

Der Untergrund ist auf Verwendbarkeit sowie nach den Kriterien der allgemein bauaufsichtlichen Zulassungen zu prüfen.
Darüber hinaus ist die DIN 18345 zu berücksichtigen.
Menge: 125,000 m²

**002.02 Untergrund reinigen, haftmindernde Rückstände entfernen**
Untergrund abkehren und reinigen, haftmindernde Rückstände (Schalöl etc.) entfernen sowie sonstige Unebenheiten und Teile auf der Fläche beseitigen.
Menge: 125,000 m²

*Hinweis: DÄMMARBEITEN*

**002.03 Sockelprofil therm**
Anbringen des unteren Abschlusses des WDVS mit Hilfe eines zweiteiligen Sockelprofils aus Kunststoff (wärmebrückenminimierend) mit aufsteckbarem Tropfkanteprofil und verschweißtem Arm.-Gewebe. Wandbefestigung waage- und fluchtrecht mit Kragenkopfnageldübeln (ca. 3 Stk./m). Unebenheiten sind mit Ausgleichsstücken auszugleichen. Bei Dämmdicken > 160 mm Verlängerung (Breite 4 cm) zum Aufstecken auf das Sockelprofil verwenden.

Dämmstoffdicke: 120 mm

Richtfabrikat: Baumit oder gleichwertig
SockelProfil therm
AusgleichStücke
NagelDübel ND-K

angeb. Fabrikat: '.................................'
Menge: 45,000 m

**002.04 Anschluss an Fenster und Türen mit Anputzleiste**
Herstellen eines flexiblen Putzanschlusses an Fenster- elementen, Türanlagen, anderen klebegeeigneten Bauteilen gem. Herstellervorschrift mit einer zweiteiligen, selbstklebenden und beweglichen Anputzleiste mit Schutzlippe zur Ausbildung einer dauer- elastischen, schlagregendichten und witterungsbeständigen Bewegungsfuge.

Richtfabrikat: Baumit oder gleichwertig

angeb. Fabrikat: '.................................'
Menge: 18,000 m

**002.05 WDVS Dämmschicht Mineralwolle WLG 035**
Anbringen einer Mineralwolledämmplatte mit geringerer Rohdichte nach DIN EN 13162, DIN 4108-10 WAP und DI/WI, beidseitig beschichtet, Euroklasse A1 nach DIN EN 13501-1, nichtbrennbar,
Bemessungswert der Wärmeleitfähigkeit 0,035 W/(m·K). Verbesserung des Schalldämm-Maßes. Verdübelung oberflächenbündig mit Dübelteller
Platten mit dem systemzugehörigen, mineralischen Klebespachtel fluchtrecht und planeben nach den Bestimmungen der gültigen allgemeinen bauaufsichtlichen Zulassung aufkleben und verdübeln
Liefern, EInbauen und verdübeln
Rohdichte: 85 kg/m³ nach DIN EN 1602
Dicke: 120 mm
WLG 035

angebt. Fabrikat: '.........'
Menge: 125,000 m²

**002.06 Armierungsschicht/Gewebespachtelung**
Armierungsschicht/Gewebespachtelung
Herstellen einer zusätzlichen Unterputzlage unter der Armierungsschicht zur Verbesserung der mechanischen Stabilität gegen Stoßbeanspruchungen. Einbettung eines schiebefesten, alkalibeständigen und verstärkten Textilgewebe mit systemzugehörigen Armierungsmörtel nach Herstellervorschrift auf Stoß.
Passend zum angebotenen System

Liefern und einbauen

Angeb. Fabrikat: '.........'
Menge: 125,000 m²

**002.07 Armierungsgewebestreifen bündiger Sockelausildung**
Armierungsgewebestreifen bei bündiger Sockelausildung
Zusätzlichen Armierungsgewebestreifen, ca 30 cm breit, bei bündigem Sockelübergang im Bereich der Plattenstöße der Sockeldämmplatte und der WDVS Dämmplatte als zusätzliche Armierung einbauen.

angeb. Fabrikat: '.........'
Menge: 45,000 lfdm

**002.08 Eckausbildung, Gewebewinkel, WDVS**
Gewebe-Eckwinkel mit Kunststoffschiene (Kantenprofil) an allen Kanten / Leibungen / Ecken, lot- und fluchtrecht im Armiermörtel ansetzen.
Menge: 15,000 m

**002.09 WDVS Verdübelung SchraubDübel**
WDVS Verdübelung SchraubDübel
oberflächenbündige Montage
Verdübelung der Fassadendämmplatten gem. gültiger allgemeiner bauaufsichtlicher Zulassung mit nach ETA zugelassenen SchraubDübeln mit dazugehörigem Verschlusselement als oberflächenbündige Montage. Verdübelung erfolgt durch das Gewebe. Dübel gem. Wandbaustoff, Untergrund und Dämmstoffdicke. Dübellastklasse: = 0,75 kN

Untergrund: Betondecke

Anzahl der Dübel (Stk./m²) nach der Dübel-/Systemlastklasse gem. dem Vorschlag des Fachverbandes WDVS (DIN EN 1991-1-4) bzw stat. Nachweis

Verdübelungsschema nach Herstellerrichtlinien.

Dübelanzahl: '.........' Stk./m²

Dübellänge: '.........' mm

Tellerdurchmesser: min 60 mm
Schaftdurchmesser: min 8 mm

angebt. Fabrikat: '.........'
Menge: 125,000 m²

**002.10 Putzanschlüsse an Durchdringungen**
Erstellen einer Anschlussabdichtung/eines Putzanschlusses an Durchdringungen mit vorkomprimiertem Fugendichtband zur Ausbildung einer dauerelastischen, schlagregendichten und witterungsbeständigen Bewegungsfuge, gem. Herstellervor- schrift.

Richtfabrikat: Baumit oder gleichwertig

angeb. Fabrikat: '.................................'
Menge: 5,000 m

*Hinweis: GRUNDIERUNG*

**002.11 Grundierung**
Grundierung zur Regulierung der Saugfähigkeit sowie als Haftvermittler für den nachfolgenden Oberputz auf die Armierungsschicht aufbringen. Inkl. Leibungen und Kleinflächen.

passend zum angebotenen System
liefern und einbauen

Angeb. Fabrikat: '.................................'
Menge: 125,000 m²

*Hinweis: OBERPUTZ*

**Ausführungsbeschreibung 1 Oberputz, Silikat, AW, 3mm**
*Oberputz, Silikat, AW, 3mm*
Auftragen und strukturieren eines Oberputzes aus einem hoch wasserdampfdurchlässigen (diffusionsoffenen), voll deckenden pastösen Oberputz.

Oberputz:  Silikatputz, pastös
Körnung:  3 mm
Struktur:  Kratzstruktur
Sonderausstattung: algizid-/fungizid ausgerüstet

Farbton:  rot, wie Bestand

Hersteller/Fabrikat: Baumit / Silikatputz
  oder gleichwertig passend zum
  System

Angeb. Fabrikat: '.................................'

**002.12 Oberputz, Silikat, AW, Wände**
wie beschrieben
Bauteil:  Wände
Menge: 125,000 m²

**002.13 Oberputz Silikatputz, außen, Leibungen 230mm**
wie beschrieben
Bauteil:  Leibungen bis ca. 200mm Tiefe
Menge: 18,000 m

*Hinweis: SOCKEL*

**002.14 Sockel-/Perimeterdämmung 035**
Sockel-/Perimeterdämmung 035
Anbringen von Sockel,- und Perimeterdämmplatten aus EPS, stumpf, für Perimeterdämmung bauaufsichtlich zugelassen, Brandklasse E (DIN EN 13501-1), Wärmeleitzahl 035

Verarbeitung und Befestigung nach Herstellervorschrift, gewaffelte Strücktur für Sockelputz

Dämmstoffdicke 120 mm
Dämmhöhe: 40 cm ü. GOK
Menge: 18,000 m²

**002.15 Zulage Verdübelung Sockel-/Perimeterdämmung**
Zulage Verdübelung Sockel-/Perimeterdämmung
oberflächenbündige Montage

Dübelung mindestens 15 cm über GOK
Verdübelungsschema nach Herstellerrichtlinien.
Verankerungstiefe: mind. 25 mm
Dübelanzahl: 4 Stk./m²

Tellerdurchmesser: 60 mm
Schaftdurchmesser: 8 mm

angeb. Fabrikat: '.........'
Menge: 18,000 m²

**002.16 Vollflächige zementfreie Armierungsschicht**
Vollflächige zementfreie Armierungsschicht für Putzsystem Sockel WDVS

Vollflächige Armierungsschicht aus zementfreier gebrauchsfertiger Klebe- / Armierungsmasse und Armierungsgewebe aus alkalibeständigem Glasfasergewebe auf Systemdämmplatten liefern und auftragen. Systemzugehörigen, vergüteten, mineralischen Klebe- und Armierungsmörtel auf Systemdämmplatte volldeckend auftragen, alkalibeständiges Glasfasergewebe eindrücken und planspachteln. 10 cm Mindestmaß der Überlappung von Armierungsstößen.

Verarbeitung nach Herstellerangaben

Angeb. Fabrikat  : '.........'
Menge: 18,000 m²

**002.17 Sockelarmierung und Oberputzlage**
Oberputzlage
Kalk-Zement-Putz, zur Herstellung von fein gefilzten Oberflächen auf mineralischen Untergründen, für außen und innen. Speziell als Oberputz mit hervorragender Untergrundhaftung, , vor allem für den Sockelbereich oder als feiner Oberputz im Innen- und Feuchtbereich geeignet. DIN 18550: P II; DIN EN 998-1: GP, CS III, Wc2.

Filzputzlage Mindestgesamtputzdicke nach Herstellerangaben

angeb. Fabrikat: '.........'
Menge: 18,000 m²

**002.18 Flexible Dichtungsschlämme Sockel**
Flexible Dichtungsschlämme Sockel

Sockelabdichtung mit flexibler, mineralischer Dichtungsschlämme liefern und fachgerecht einbauen.Zum Schutz des Sockels und erdberührten Bereichen gegen Spritzwasser, Bodenfeuchte und nicht stauendes Sickerwasser. Abdichtung vom erdberührten Bereich bis min. 50 mm über OK Fertiggelände.

Untergrund : Sockeloberputz
Dichtschlämme passend zum System

Angeb. Fabrikat  : '.........'
Menge: 18,000 m²

### Titel 003 WDVS Decke

*Hinweis: Hinweis*
Hinweis
Die Ausführung der Positionen Untergrundvorbereitung erfolgt nach gemeinsamem Aufmaß und Freigabe durch die örtliche Bauleitung.

Die Decke ist ca. 2,50 m über GOK.
Alles Hilfmittel wie Gerüste und dgl. sind in die Einheitspreise einzukalkulieren und werden nicht gesondert vergütet

*Hinweis: VORARBEITEN*

*Hinweis: LEITSYSTEM*
Leitsystem:  Baumit oder gleichwertig

Untergrund: Beton

Angeb. System: '.................................'
  (vom Bieter auszufüllen)

**003.01 Untergrund reinigen, haftmindernde Rückstände entfernen**
Untergrund reinigen, haftmindernde Rückstände entfernen
Untergrund abkehren und reinigen, haftmindernde Rückstände (Schalöl etc.) entfernen. Anfallender Bauschutt und Abfall ist aufzunehmen und fachgerecht nach behördlichen Vorgaben zu entsorgen.
Menge: 1550,000 m²

**003.02 Untergrund reinigen, haftmindernde Rückstände entfernen**
Untergrund abkehren und reinigen, haftmindernde Rückstände (Schalöl etc.) entfernen sowie sonstige Unebenheiten und Teile auf der Fläche beseitigen.
Menge: 1550,000 m²

*Hinweis: DÄMMARBEITEN*

**003.03 WDVS Dämmschicht Mineralwolle, WLG 035**
Anbringen einer Mineralwolledämmplatte nach DIN EN 13162, Euroklasse A1 (DIN EN 13501-1), nichtbrennbar, Bemessungswert der Wärmeleitfähigkeit 0,035 W/(m*K), Anwendungstyp WAP nach DIN V 4108-10, einseitig beschichtet. Platten mit dem systemzugehörigen, mineralischen Klebespachtel auf die unbeschichtete Seite der Dämmplatte (vorab einmassieren) nach den Bestimmungen der gültigen allgemeinen bauaufsichtlichen Zulassung aufkleben.

Zusätzliche Verdübelung in seperater Position.

Dämmstoffdicke: 120mm
WLG 035

angebot. Fabrikat: '.........'
Menge: 1550,000 m²

**003.04 Armierungsschicht Gewebespachtelung**
Armierungsschicht dünnschichtig
Aufbringen einer Armierungsschicht, bestehend aus einem systemzugehörigen mineralischen Klebe- und Armierungsmörtel mit eingebettetem Armierungsgewebe, Ausführung nach Herstellervorschrift, Schichtdicke ca. 3 - 5 mm.

angebot. Fabrikat Kleber: '.........'

angebot. Fabrikat Gewebe: '.........'
Menge: 1550,000 m²

**003.05 Eckausbildung, Gewebewinkel, WDVS**
Gewebe-Eckwinkel mit Kunststoffschiene (Kantenprofil) an allen Kanten / Leibungen / Ecken, lot- und fluchtrecht im Armiermörtel ansetzen.
Menge: 525,000 m

**003.06 Nachweis zur statisch relevanten Verdübelung des WDVS**
*** Pauschalposition
Nachweis zur statisch relevanten Verdübelung des WDVS an der StB-Decke nach DIN EN 1991-1-4 1055-4
Nachweis zur statisch relevanten Verdübelung des WDVS nach DIN EN 1991-1-4. Ermittlung der notwendigen Dübelmengen im Nachweisverfahren für das ausgeschriebene WDVS.
Menge: 1,000 psch

**003.07 WDVS Verdübelung SchraubDübel**
WDVS Verdübelung SchraubDübel
oberflächenbündige Montage
Verdübelung der Fassadendämmplatten gem. gültiger allgemeiner bauaufsichtlicher Zulassung mit nach ETA zugelassenen SchraubDübeln mit dazugehörigem Verschlusselement als oberflächenbündige Montage. Verdübelung erfolgt durch das Gewebe. Dübel gem. Wandbaustoff, Untergrund und Dämmstoffdicke. Dübellastklasse: = 0,75 kN

Untergrund: Betondecke

Anzahl der Dübel (Stk./m²) nach der Dübel-/Systemlastklasse gem. dem Vorschlag des Fachverbandes WDVS (DIN EN 1991-1-4) bzw stat. Nachweis

Verdübelungsschema nach Herstellerrichtlinien.

Dübelanzahl: '.........' Stk./m²

Dübellänge: '.........' mm

Tellerdurchmesser: min 60 mm
Schaftdurchmesser: min 8 mm

angebot. Fabrikat: '.........'
Menge: 1550,000 m²

**003.08 Zulage für Unterzüge unter Decke**
Zulage Unterzüge unter Decke für WDVS und Gewebespachtelung

Maße b/h 40/40 bis 60/40 cm
Menge: 250,000 lfdm

*Hinweis: OBERPUTZ*

**Ausführungsbeschreibung 2 Oberputz, Silikat, AW, 3mm**
*Oberputz, Silikat, AW, 3mm*
Auftragen und strukturieren eines Oberputzes aus einem hoch wasserdampfdurchlässigen (diffusionsoffenen), voll deckenden pastösen Oberputz.

Oberputz:  Silikatputz, pastös
Körnung:  3 mm
Struktur:  Kratzstruktur
Sonderausstattung: algizid-/fungizid ausgerüstet

Farbton:  rot, wie Bestand

Hersteller/Fabrikat: Baumit / Silikatputz
  oder gleichwertig passend zum
  System

Angebot. Fabrikat: '.................................'

**003.09 Oberputz, Silikat, AW, Decke**
wie beschrieben
Bauteil:  Decke
Menge: 1550,000 m²

**003.10 Anputzleiste an unbekleidete Stahlbetonstützen und**
Anpotzleiste an unbekleidete Stahlbetonstützen und Stahlbetonwände mittels Anputzleiste.

Anputzleiste liefern und nach Herstellervorgaben einbauen
Menge: 115,000 lfdm

**003.11 Zulage für Unterzüge unter Decke**
Zulage Unterzüge unter Decke für Oberputz

Maße b/h 40/40 bis 60/40 cm
Menge: 250,000 lfdm

**003.12 Zulage für Arbeiten im beengten Bereich**
Zulage für Arbeiten im beengten Bereich
Lichte Höhe 1,20-1,70 m
Menge: 50,000 m²

**003.13 Putzanschlüsse an Durchdringungen**
Erstellen einer Anschlussabdichtung/eines Putzanschlusses an Durchdringungen mit vorkomprimiertem Fugendichtband zur Ausbildung einer dauerelastischen, schlagregendichten und witterungsbeständigen Bewegungsfuge, gem. Herstellervor- schrift.

Richtfabrikat: Baumit oder gleichwertig

angebot. Fabrikat: '.................................'
Menge: 6,000 m

### Titel 005 Anstrich Aussenputz

**005.01 Egalisationsanstrich, Silikat, Wände/Decke**
Einmaliger Egalisationsanstrich auf vorgenannter Putzbeschichtung im gleichen Farbton mit geeigneter Fassadenfarbe, hoch wasserdampf- und CO²-durchlässig, wetterbeständig.
 Ausführung gemäß Herstellervorschrift.

Bauteil: Außenwände, verputzt
Untergrund: glatte, mineralische Flächen

Farbton: farbneutral-gebrochener Mittelweißton
 bzw nach Wahl AG

Angeb. Fabrikat: '.................................'
Menge: 1675,000 m²

**005.02 Zulage Egalisationsanstrich (2.Anstrich)**
Egalisationsanstrich gemäß Verarbeitungsrichtlinie. Verbrauch: ca. 150 - 200 ml/m² pro Anstrich
Menge: 1675,000 m²

**005.03 Egalisationsanstrich, Silikat, Sockel**
Einmaliger Egalisationsanstrich auf vorgenannter Putzbeschichtung im gleichen Farbton mit geeigneter Fassadenfarbe, hoch wasserdampf- und CO²-durchlässig, wetterbeständig.
 Ausführung gemäß Herstellervorschrift.

Bauteil: Außenwände, verputzt
Untergrund: glatte, mineralische Flächen

Farbton: grau-eleganter Schieferton
 bzw nach Wahl AG

Angeb. Fabrikat: '.................................'
Menge: 18,000 m²
